# CHAU
Angebotsaufforderung (GAEB 90, DA83)
Währung: EUR
Auftraggeber: Covivio Wohnen GmbH

## Zusätzlicher Text
Geplant ist der Abriss des Dachgeschosses bis Decke über 4.OG.
Die gesamte Baumaßnahme erfolgt im bewohnten Zustand. Entsprechende
Schutzmaßnahmen sind vorzunehmen.
Ggfs. ist mit Unterbrechung der Arbeiten zu rechnen.

## Zusätzlicher Text
Grundstück:
Chausseestraße 7, 10115 Berlin

Projekt Kürzel: CHAU

Dachgeschoss-Ausbau

Die Bebauung Chausseestraße 7 besteht aus Vorderhaus in
Blockrandbebauung, Seitenflügel und Hinterhaus, mit zwei Höfen. Der
erste Hinterhof ist unterkellert und besitz eine Kappendecke, die von
ihrer Tragfähigkeit eingeschränkt ist.
Das gesamte Dachgeschoss soll ausgebaut werden.

Das 5-geschossige Gebäude ist in Ziegelbauweise mit holzbalkendecken in
den Obergeschossen und einer massiven Decke über dem Kellergeschoss
errichtet. Die Flachdächer besitzen eine Bedachung aus Bitumendichtbahn.
Das Gebäude und der Innenhof sind unterkellert, die Fassaden sind
verputzt.

Das vorhandene Dach wird komplett abgetragen, wobei das neugeplante
Dach die Dachneigung, die Trauf- und die Firsthöhe des Bestanddaches
beibehält. Das neue Dach erhält eine extensive Begrünung

Kennzahlen:
Wohneinheiten Bestand  = 29 WE
Wohneinheiten Neu = 2 WE
Treppenhäuser = 3 Stück

Sonstiges:
Als Vorbereitung des Ausbaues ist eine Schwammsanierung und eine
Balkenverstärkung erforderlich.

## Zusätzlicher Text
01  Allgemeines
Anschlüsse für Wasser, Energie und Abwasser werden durch den AG in
erforderlichem Maß auf dem Baufeld zur Verfügung gestellt. Die Kosten
hierfür werden über einen in der Auftragsverhandlung festzulegenden
Prozentsatz von der Schlussrechnungssumme in Abzug gebracht. Die
Verteilung der Medien vom Übergabepunkt (z. B. Baustromverteiler des AG)
bis zum Arbeitsplatz ist Sache des AN.

WC-Einrichtungen werden zur Verfügung gestellt, Abrechnung analog
obigem Absatz. Tagesunterkünfte und Magazincontainer können durch den AG
gegen eine im Verhandlungsgespräch noch zu vereinbarende Monatspauschale
zur Verfügung gestellt werden.

Für vom AN selbst vorgesehene Lagerflächen u.ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus den ATV:
DIN 18 459 Abbruch- und Rückbauarbeiten
und den anerkannten Regel der Technik.

Ergänzend sind u.a. folgende ATV / DIN zu berücksichtigen:
DIN 18 007 Abbrucharbeiten

Allgemeines
Es gelten jeweils die Normen und Regeln in der zum Vertragsschluss
gültigen Fassung einschließlich der Änderungen, Berichtigungen und
Beiblätter.
Soweit in der Leistungsbeschreibung auf Technische Spezifikationen, z.
B. nationale Normen, mit denen Europäische Normen umgesetzt werden,
europäisch technische Bewertungen, gemeinsame technische
Spezifikationen, Internationale Normen, Bezug genommen wird, werden auch
ohne den ausdrücklichen Zusatz: ?oder gleichwertig?, immer gleichwertige
Technische Spezifikationen in Bezug genommen.
(Erläuterung:
?Gilt nur für öffentliche Bauvorhaben: Dieser Hinweis soll gemäß ATV DIN
18299 grundsätzlich in die Vorbemerkungen aufgenommen werden, sobald in
der Leistungsbeschreibung auf technische Spezifikationen Bezug genommen
wird.?)
BG Bau Broschüre
DGUV Information 201-012
Emissionsarme Verfahren nach TRGS 519 für Tätigkeiten an asbesthaltigen
Materialien
Herausgeber: Deutsche Gesetzliche Unfallversicherung e.V. (DGUV)
(bisher: BGI 664)

Angaben zu Stoffen und Bauteilen
Bauschutt und andere Bauabfälle sind vor der Abfuhr gemäß den
Deponieklassen bzw. Abfallschlüsseln der AVV zu separieren, getrennt
abzufahren und zu entsorgen.
Die Vorschriften über die Entsorgung von Sondermüll und Sonderabfall
sowie Reststoffverwertung und örtlich festgelegte Maßnahmen für
Recycling sind einzuhalten. Das Eingraben oder Verbrennen auf der
Baustelle ist grundsätzlich untersagt.
Schutt-Container sind zur Vermeidung von Staub mit Planen dicht
abzudecken; bei Bedarf ist ein Netzmittel zu verwenden.

Angaben zur Ausführung
Gefahrenbereiche bei Abbrucharbeiten auf der Baustelle sind abzusperren
und zu kennzeichnen. Entstehen dadurch Behinderungen für andere
Unternehmer oder Dritte, sind der Zeitraum der Absperrung sowie
alternative Maßnahmen mit der Bauleitung abzustimmen.
Vor Ausführungsbeginn hat der Auftragnehmer mit dem Auftraggeber
festzulegen, wo das erforderliche Gerät, Schutt, Container und
dergleichen auf der Baustelle gelagert werden kann, um gegenseitige
Störungen der am Bau beteiligten Handwerker während der Bauausführung zu
vermeiden.
Die nach ATV DIN 18299 Abschnitt 4.1.11 durch den Auftragnehmer zu
beseitigenden Verunreinigungen beziehen sich auch auf die Verunreinigung
der öffentlichen Verkehrswege durch Fahrzeuge und Maschinen des
Auftragnehmers oder seiner Subunternehmer. Solche Verunreinigungen sind
durch geeignete Maßnahmen möglichst zu vermeiden. Trotzdem auftretende
Verunreinigungen sind so rechtzeitig zu beseitigen, dass durch sie keine
Gefährdung des öffentlichen Verkehrs entstehen kann.

Der Auftraggeber sorgt für die Medienfreiheit der in den Gebäuden oder
baulichen Anlagen vorhandenen Leitungen für Strom, Wasser, Gas und
anderer Medien.
Der Auftragnehmer hat vor Baubeginn und auch ständig während der
Durchführung die tatsächliche Medienfreiheit zu kontrollieren und Mängel
oder Behinderungen unverzüglich anzuzeigen.

Die Abbrucharbeiten sind mit größter Sorgfalt durchzuführen. Die
Standsicherheit darf hierbei zu keiner Zeit beeinträchtigt werden.
Zeigen sich trotz sorgfältigem Abbruch Risse, Setzungen etc., ist
unverzüglich der Auftraggeber zu benachrichtigen. Für den weiteren
Verlauf der Arbeiten sind mit dem Auftraggeber umgehend gesondert
Vereinbarungen zu treffen.
Erforderliche Schutzmaßnahmen für Altbausubstanz, Nachbargrundstücke,
Umwelt und Verkehr sind vom Bieter in Abhängigkeit von der von ihm
vorgesehenen technologischen Lösung bei Angebotsabgabe darzulegen,
sofern sie nicht mit den angebotenen Preisen abgegolten sind.

Werden bei den Arbeiten kontaminierte oder asbesthaltige Materialien
angetroffen, so ist der Auftraggeber unverzüglich zu verständigen. Diese
Verpflichtung gilt auch im Verdachtsfall.
Bauschutt ist über geschlossene Schuttrutschen abzuwerfen. Das direkte
Abwerfen ist nicht gestattet.
In bewohnten Gebieten dürfen nur schallarme Kompressoren (Schrauben-
oder Rotationskompressoren) eingesetzt werden.

Beim Abbruch von Mineralfaserdämmstoffen sind Stäube zu vermeiden. Das
Kehren ist untersagt. Für eine ausreichende Bindung durch Feuchtigkeit
ist zu sorgen.

Vor Brennschneidearbeiten an Steig- und Fallleitungen muss sich der
Auftragnehmer wegen der Gefahr ablaufender Schweißperlen über Verlauf
und Zustand der Leitungen informieren.
Bei Brennschneidearbeiten oder sonstigen funkenerzeugenden Arbeiten,
z.B. auch Trennarbeiten mit Trennscheiben, in der Nähe von Bauteilen der
Baustoffklasse B2 bzw. B3 nach DIN 4102 Teil 1 sind geeignete
Brandschutzmaßnahmen vom Auftragnehmer zu treffen.
Bei funkenerzeugenden Arbeiten, z.B. Trennarbeiten mit Trennscheiben
und Brennschneidearbeiten, in der Nähe zu erhaltender Bauteile sind
Glasflächen, glasierte Keramikoberflächen und andere durch den
Funkenflug gefährdete Oberflächen abzudecken.

Verkehrssicherung
Gefahrbereiche bei Abbrucharbeiten im Umfeld der Baustelle sind
abzusperren und zu kennzeichnen.
Der Auftragnehmer hat einen Verantwortlichen für die Verkehrssicherung
mit Angabe der Eignung und Qualifikation zu benennen.
Zur Verkehrssicherung der Baustelle gehört auch die laufende Kontrolle
der Sicherungseinrichtungen. Die zeitlichen Abstände der Kontrollen
richten sich nach den örtlichen Gegebenheiten.
Verkehrsbeschränkungen, die nur während der Arbeitszeit notwendig sind,
müssen in der übrigen Zeit aufgehoben werden (Beseitigen oder
Ungültigmachen von Verkehrszeichen).
Verkehrs- und Streckenverbote sollen möglichst nur in Kombination mit
Gefahrenzeichen aufgestellt werden, damit das Aufstellen von Zeichen zur
Beendigung des Streckenverbotes (Zeichen 278 bis 282 StVO) vermieden
werden kann.

Aufgrabungen, Baugruben und Gräben im Bereich von Flächen des
Fahrzeugverkehrs sind in ausreichendem Abstand zu sichern.
Rot-weiße Warnbänder (Flatterbänder) dürfen nur als zusätzliche optische
Sicherung und nur außerhalb von Fahrbahnen im öffentlichen Raum
angebracht werden.

Angaben zur Abrechnung
Die Abrechnungsmengen von Leistungen, die nach der Masse abzurechnen
sind, sind durch Wiegen auf einer amtlich zugelassenen Waage zu
ermitteln und durch amtlichen Wiegeschein zu belegen, sofern im
Leistungstext nicht das Ermitteln der Masse durch Berechnung vorgegeben
ist.

Sonstige Angaben
Der Auftragnehmer hat dafür Sorge zu tragen, dass während der Ausführung
seiner Leistungen immer mindestens ein fließend deutsch sprechender
Mitarbeiter seiner Firma auf der Baustelle anwesend ist.

## Abbrucharbeiten DG
Datum: 16.04.24

### Titel 01 Abrissarbeiten

#### Bereich 01.01 Abrissarbeiten bis Decke über 4. OG

**01.01.010 Entrümpelung Dachboden inkl. Entsorgung**
Entrümpelung des Dachbodens von Sperrmüll, Schutt,
Unrat, loser
Möblierung, Einrichtungsgegenstände etc. einschl.
Schuttbeseitigung
und Entsorgung nach AVV-Schlüssel.

Entrümpelungsgegenstände nach unten transportieren, in
Containern
lagern und entsorgen.
Material: Sperrmüll und Mischschutt
Menge: 10,000 m3

**01.01.020 Abriss und Entsorgung Bretterverschalung Holzbalkendecke**
Abriss und Entsorgung Bodenbelag Brettverschalung auf
Holzbalkendecke über 4. OG

Material: ca. 25mm starke Holzbretter

Hinweis: Die Brettverschalung kann Spuren von Befall
mit
echtem Hausschwamm enthalten und ist deshalb separat zu
entsorgen.
Entsorgung in gesonderten Containern, welche jederzeit
(außer bei Beladearbeiten) sowohl auf der Baustelle als
auch während
des Transports zu einer zugelassenen Deponie
zugluftdicht
verschlossen sein müssen. Durch echten Hausschwamm
befallene Hölzer
dürfen nicht auf der Baustelle gelagert werden.
Menge: 230,000 m2

**01.01.030 Abriss und Entsorgung Zementestrich**
Abriss und Entsorgung von Zementestrichen inkl.
Unterbau bis
auf OK Holzbalkendecke der alten Waschküchen.
Menge: 50,000 m2

**01.01.040 Abriss und Entsorgung geflieste Bodenflächen WE Seitenflügel**
Abriss und Entsorgung von gefliesten Bodenflächen inkl.
Unterbau
bis auf OK Holzbalkendecke in der WE Seitenflügel.
Menge: 20,000 m2

**01.01.050 Abriss und Entsorgung Parkettflächen WE Seitenflügel**
Abriss und Entsorgung von Parkettflächen inkl. Unterbau
bis auf OK Holzbalkendecke in der WE Seitenflügel.
Menge: 50,000 m2

**01.01.060 Abriss und Entsorgung Decken und Abseiten - Rabitz**
Abriss und Entsorgung von Decken und
Abseitenverkleidungen,
Aufbau als geputzte Rabitztdecke, z. B. der Waschküchen
und
der Treppenhäuser.
Menge: 90,000 m2

**01.01.070 Abriss und Entsorgung abgeh. GK-Decken WE Seitenflügel**
Abriss und Entsorgung von abgehängten GK-Decken inkl.
Wärmedämmung bis zur vollständigen Freilegung des alten
Dachstuhls.
Menge: 70,000 m2

**01.01.080 Abriss und Entsorgung GK-Trennwände WE Seitenflügel**
Abriss und Entsorgung von GK-Trennwänden ca. 10cm
stark)
inkl. Dämmung.

Höhe: ca. 2,40m
Menge: 50,000 m2

**01.01.090 Abriss und Entsorgung alte Stahlblechtüren**
Abriss und Entsorgung alte Stahlblechtüren inkl. Zarge.
Menge: 5,000 Stk

**01.01.100 Abriss und Entsorgung alte Holztüren**
Abriss und Entsorgung alte Holztüren verschiedenster
Ausführung inkl. Zarge.
Menge: 10,000 Stk

**01.01.110 Abbriss und Entsorgung aller Verblechungen**
Abriss und Entsorgung aller Verblechungen; z.B.
Dachrinnen,
Fallrohre, Traufbleche, Schornsteinverblechungen usw.
Menge: 1,000 Psch

**01.01.120 Abriss und Entsorgung Dachfenster**
Abriss und Entsorgung aller Dachfenster / Dachluken
verschiedenster
Ausführungen innerhalb der Dachflächen.

Größe:  bis max. 1,00m2
Menge: 6,000 Stk

**01.01.130 Abriss und Entsorgung Dachabdichtung asbestfrei**
Abriss und Entsorgung einer mind. 2-lagigen
asbestfreien bituminösen
Dachabdichtung .

Freilegung bis auf Dachschalung.
Bezeichnung laut Gutachten:  Teerhaltige
Dachpappenabfälle, asbestfrei
Abfallschlüsselnummer: 1703003
gemäß: Schadstoffgutachten vom02.05.2023 vom Büro
WESSLING, Seite 8

Ausführungsort: Dach Vorderhaus
Menge: 180,000 m2

**01.01.140 Abriss und Entsorgung Dachabdichtung asbesthaltig**
Abriss und Entsorgung einer mind. 2-lagigen
asbesthaltigen
bituminösen Dachabdichtung, Freilegung bis auf
Dachschalung.

Bezeichnung laut Gutachten: Bitumenpappenabfälle,
asbesthaltig.
Hinweise zum Ausbau: TRGS 519 beachten, evtl. Analytik
<0,1M% Asbest
Abfallschlüsselnummer: 1703002 / 170903
gemäß: Schadstoffgutachten vom02.05.2023 vom Büro
WESSLING, Seite 8

Ausführungsort:  Dach Seitenflügel und Quergebäude
Menge: 390,000 m2

**01.01.150 Abriss und Entsorgung Dachschalung Dachstuhl**
Abriss und Entsorgung der Dachschalung auf dem
Dachstuhl nach
Abriss und Entsorgung der bituminösen Abdichtungen,
inkl. Sicherung
aller Zwischenbaustände im Zuge der Abrissarbeiten.

Material: ca. 20mm starke Holzbretter

Hinweis: Die Brettverschalung kann Spuren von Befall
mit echtem
Hausschwamm bzw. von asbesthaltige Reste der
abgerissenen
Dachabdichtung enthalten und ist deshalb separat zu
entsorgen.
Entsorgung in gesonderten Containern, welche jederzeit
(außer bei
Beladearbeiten) sowohl auf der Baustelle als auch
während des Transports
zu einer zugelassenen Deponie zugluftdicht verschlossen
sein müssen.
Durch echten Hausschwamm befallene Hölzer dürfen nicht
auf der Baustelle
gelagert werden.
Menge: 570,000 m2

**01.01.160 Abriss und Entsorgung Schornsteinmauerwerk**
Abriss und Entsorgung Schornsteinmauerwerk nach
Rücksprache mit
der örtlichen Bauleitung und ausdrücklicher Freigabe
durch den
Bezirksschornsteinfeger.

Abriss bis OK Decke über 4. OG.
Menge: 10,000 m3

**01.01.170 Abriss und Entsorgung alter Dachstuhl**
Abriss und Entsorgung alter Dachstuhl inkl.
Dachlattung, aller
aussteifender Verbände, Stützen, Schwellen / Pfetten /
Geländer
usw. bis auf OK Decke über 4. OG.

Abrechnung / Aufmaß nach m3 umbauter Raum.

Hinweis 1: Zur Kalkulation dieser Position ist
unbedingt eine
Ortsbegehung durchzuführen, um den genauen
Leistungsumfang
einschätzen zu können. Nachforderungen auf Grund von
"Nichtwissen"
sind ausdrücklich ausgeschlossen.

Hinweis 2: Dachstuhlhölzer können Spuren von Befall mit
echtem
Hausschwamm enthalten und sind deshalb separat zu
entsorgen.
Entsorgung in gesonderten Containern, welche jederzeit
(außer bei
Beladearbeiten) sowohl auf der Baustelle als auch
während des Transports
zu einer zugelassenen Deponie zugluftdicht verschlossen
sein müssen.
Durch echten Hausschwamm befallene Hölzer dürfen nicht
auf der Baustelle
gelagert werden.
Menge: 1600,000 m3

**01.01.180 Abriss und Entsorgung Fenster Dachboden**
Abriss und Entsorgung aller Fenster an den Außenwänden
des
Bestandsdachbodens.

Größe:  verschieden, überwiegend ca. 1,50m2
Menge: 24,000 Stk

**01.01.190 Abriss und Entsorgung Fachwerkwand, D=24cm**
Abriss und Entsorgung einer Fachwerkwand, Gesamtstärke
ca. 240mm.

Entsorgung getrennt nach Mauerwerk und
Holzkonstruktion.

Ausführungsort: Wand zur Nachbarbebauung
(Chausseestraße 8) entlang
des Vorderhauses, Seitenflügels und Quergebäudes.
Menge: 210,000 m2

**01.01.200 Abriss und Entsorgung Mauerwerk, nicht kontaminiert**
Abriss und Entsorgung von nicht kontaminiertem
Mauerwerk,
verschiedene Wandstärken, teilweise geputzt, auch in
kleinen Teilmengen.

Ausführungsorte: gemäß Statik- und Architektenplanung
Menge: 100,000 m3

**01.01.210 Ausbau und Entsorgung Verschalung Dachkasten**
Ausbau und Entsorgung Verschalung Dachkasten inkl.
Unterkonstruktion als Holzkonstruktion bis zur
Freilegung Tragwerk.

Abwicklung: verschieden
Menge: 80,000 m2

**01.01.220 Stahlverbände für temporäre Abfangungen**
Stahlverbände für Abfangungen von verbleibenden
Schornsteinen
während des Bauzustandes.

Für die Schornsteine, welche im vorhandenen Zustand
erhalten
bleiben sollen, muss ein Hilfskonstruktion aus
Stahlprofielen errichtet
werden, welche die Standsicherheit der Schornsteine
über den gesamten
Baufortschritt gewährleistet. Inklusive Vorhaltung und
evtl.
Umbaumaßnahmen währen der gesamten erforderlichen Zeit.

Leistungsbestandteile:
Alle statisch erforderlichen Abstütz- und
Sicherungsmaßnahmen
sowie Bauzustände

Die Stahlprofile sind nach Beendigung der Baumaßnahme
auszubauen und
verbleiben im Eigentum des AN.
Schornsteinhöhe: ca. 4,00m
Zweck: statische Abfangungen und  Aussteifungen für
Abbruchmaßnahmen
Stahlprofile: nach Vorgabe Statiker bzw. nach
Erfordernis

Einbauort: verbleibende Schornsteine
Menge: 5,000 t

**01.01.230 Putz abschlagen und entsorgen**
Putz von Bestandsflächen abschlagen und als Schutt
entsorgen.

Ausführung nur nach Anweisung und örtlicher Einweisung
durch
die Bauleitung.

Putzstärke:  bis ca. 20mm
Menge: 100,000 m2

#### Bereich 01.02 Stundenlohnarbeiten

**01.02.010 Stundensatz Facharbeiter**
*** Bedarfsposition ohne GB
Arbeiten eine Facharbeiters, welche nicht in den
Positionen erfasst
sind und gegen Nachweis und nur gegen vorherige
Beauftragung
zur Ausführung kommen.

Hinweis: Unter dieser Position sind nur Stunden
abzurechnen, welche
keiner der oben aufgeführten Stundenpositionen
zugeordnet werden
können.
Menge: 20,000 h

**01.02.020 Stundensatz Helfer**
*** Bedarfsposition ohne GB
Arbeiten eine Helfers, welche nicht in den Positionen
erfasst
sind und gegen Nachweis und nur gegen vorherige
Beauftragung
zur Ausführung kommen.

Hinweis: Unter dieser Position sind nur Stunden
abzurechnen, welche
keiner der oben aufgeführten Stundenpositionen
zugeordnet werden
können.
Menge: 20,000 h

USt %: 19,00
